# MH_Grünlandpflege, Graureinigung, Winterdienst
Angebotsaufforderung (GAEB DA XML 3.2, DA83)
Projekt: 2026_01
Währung: EUR
Erstellt mit: GXML Toolbox V3.3 R20220330, ORCA AVA 25.0.5 - Starter Edition 25.00.05, 12.02.2026

## Vorbemerkung
Die äußere Erscheinung und der funktionale Zustand von Außenanlagen, Verkehrsflächen und Grünbereichen sind ein wesentlicher Bestandteil der Gesamtqualität einer Immobilie. Sie tragen maßgeblich zur Wahrnehmung des Wohn- und Lebensumfeldes durch Mieterinnen und Mieter, Besucherinnen und Besucher sowie die Öffentlichkeit bei. Gepflegte Grünflächen, saubere und gepflegte Wege sowie sichere Verkehrsflächen wirken sich dabei nicht nur positiv auf das Erscheinungsbild aus, sondern leisten darüber hinaus einen wichtigen Beitrag zur Werterhaltung und nachhaltigen Entwicklung des Immobilienbestandes

Vor diesem Hintergrund beabsichtigt die Märkische Heimat, im Rahmen eines europaweiten  Vergabeverfahrens, die infrastrukturellen Dienstleistungen in den Bereichen Grünlandpflege (Grünpflege), Graureinigung (Graupflege) sowie Winterdienst für ihre Liegenschaften in Ludwigsfelde, Brandenburg, neu zu vergeben. Ziel dieser Ausschreibung ist es, ein leistungsfähiges, fachkundiges und zuverlässiges Dienstleistungsunternehmen zu beauftragen, das die anstehenden Aufgaben ordnungsgemäß, kontinuierlich und in gleichbleibend hoher Qualität erbringt.

Die zu vergebenden Leistungen umfassen sämtliche im Zusammenhang mit der Pflege, Reinigung und Verkehrssicherung der Außenanlagen stehenden Tätigkeiten. Dabei wird besonderer Wert auf eine ganzheitliche, koordinierte und aufeinander abgestimmte Ausführung der drei Leistungsbereiche gelegt, um Synergieeffekte zu nutzen und einen reibungslosen Ablauf der Arbeiten sicherzustellen. Die drei Leistungsfelder gliedern sich hierbei wie folgt:

- Grünlandpflege / Grünpflege
Diese umfasst die fachgerechte Pflege und Unterhaltung sämtlicher Vegetationsflächen, Rasen-, Stauden- und Gehölzflächen sowie sonstiger begrünter Bereiche. Ziel ist der Erhalt der Vitalität, der ökologischen Funktion und der gestalterischen Qualität der Anlagen. Neben regelmäßig wiederkehrenden Pflegemaßnahmen sind auch saisonale und witterungsabhängige Arbeiten zu berücksichtigen.

- Graureinigung / Graupflege
Gegenstand dieses Leistungsbereichs ist die Reinigung, Pflege und Instandhaltung aller befestigten Flächen, insbesondere Wege, Plätze, Zufahrten, Parkflächen und sonstiger Verkehrsflächen. Ziel ist die Sicherstellung eines dauerhaft sauberen, ordentlichen und verkehrssicheren Zustandes unter Berücksichtigung der örtlichen Straßenreinigungs- und Satzungsregelungen.

- Winterdienst
Der Winterdienst dient der Gewährleistung der Verkehrssicherheit auf Gehwegen, Zuwegungen, Zufahrten, Stellplätzen und weiteren relevanten Flächen während der genannten Jahreszeit. Hierzu zählen insbesondere das Räumen von Schnee und das Abstumpfen bei Glätte unter Einhaltung der gesetzlichen Räum- und Streupflichten sowie der einschlägigen kommunalen Satzungen.

Der Auftragnehmer hat sämtliche Leistungen fachgerecht, ordnungsgemäß und unter Beachtung der allgemein anerkannten Regeln der Technik zu erbringen. Grundlage hierfür sind unter anderem die einschlägigen gesetzlichen Bestimmungen, Verordnungen und Satzungen, die Unfallverhütungsvorschriften sowie die Vorgaben des Auftraggebers. Insbesondere wird erwartet, dass der Auftragnehmer:

- alle Leistungen mit geeignetem, fachlich geschultem und ausreichend dimensioniertem Personal ausführt,
- moderne, leistungsfähige und möglichst emissionsarme Maschinen und Geräte einsetzt,
- Pflege-, Reinigungs- und Streumittel verwendet, die den geltenden umweltrechtlichen Anforderungen entsprechen,
- den Verbrauch von Ressourcen (z. B. Wasser, Energie, Streumittel) auf das erforderliche Mindestmaß beschränkt,
- Maßnahmen zum Schutz von Flora und Fauna berücksichtigt und Beeinträchtigungen der Umwelt vermeidet,
- eine kontinuierliche Qualitätssicherung sowie eine regelmäßige Eigenkontrolle der erbrachten Leistungen sicherstellt.

Ein weiterer wesentlicher Bestandteil der Leistungserbringung ist eine vollständige, transparente und nachvollziehbare Dokumentation. Diese soll insbesondere Angaben zu Art, Umfang, Zeitpunkt und Ausführungsort der durchgeführten Arbeiten enthalten und dem Auftraggeber auf Anforderung zur Verfügung gestellt werden. Sie dient sowohl der Qualitätssicherung als auch der Überprüfbarkeit und Abrechnung der Leistungen.

Die vorliegende Leistungsbeschreibung wird durch ein umfassendes Flächenbuch sowie durch Flurkarten und Lagepläne ergänzt. Aus diesen Unterlagen gehen die Lage, Größe, Art und Zuordnung der zu pflegenden und zu reinigenden Flächen eindeutig hervor. Sie bilden die verbindliche Grundlage für die Angebotskalkulation sowie für die spätere Durchführung der Leistungen während der Vertragslaufzeit.

Mit der Vergabe der Leistungen verfolgt die Märkische Heimat das Ziel, ein wirtschaftlich, fachlich und organisatorisch leistungsfähiges Unternehmen zu beauftragen, das sich durch hohe Qualität, Verlässlichkeit, Flexibilität und Kooperationsbereitschaft auszeichnet. Angestrebt wird eine langfristige und partnerschaftliche Zusammenarbeit, die darauf ausgerichtet ist, den Wohn- und Aufenthaltswert der Liegenschaften nachhaltig zu sichern und kontinuierlich zu verbessern.

Dabei wird vom zukünftigen Auftragnehmer neben der reinen Leistungserbringung auch ein proaktives, lösungsorientiertes Handeln erwartet. Dieses umfasst unter anderem das frühzeitige Erkennen von Mängeln oder Gefahrenstellen, die eigenständige Unterbreitung von Verbesserungsvorschlägen sowie eine enge und konstruktive Abstimmung mit dem Auftraggeber und dessen Vertretern.

Die in den Ausschreibungsunterlagen definierten Anforderungen sind verbindlich einzuhalten und verstehen sich als Mindestanforderungen. Sie dienen der Sicherstellung eines einheitlichen, nachvollziehbaren und objektiv bewertbaren Leistungsniveaus im Rahmen dieses EU-weiten Vergabeverfahrens.

Ergänzende Vorbemerkungen nur Graureinigung

Der Auftragnehmer übernimmt für die Laufzeit des Vertrages die Straßen -/ Gehwegreinigung auf den in den Flächenverzeichnissen aufgeführten Flächen.

Die Leistung ist u.a. auf öffentlich zugänglichen Straßen und Wegen durchzuführen. Über die erbrachten Leistungen hat der Auftragnehmer einen geeigneten digitalen Leistungsnachweis zu führen.

Wurde die Leistung nicht vertragsgemäß erbracht, hat der Auftragnehmer auf seine Kosten den vertragsgemäßen Zustand unverzüglich herzustellen. Kommt der Auftragnehmer dieser Pflicht nicht nach, verliert er den hierauf entfallenden Vergütungsanspruch.

Die Durchführung der Straßen- / Gehwegreinigung erfolgt im Zeitraum vom 01.04. bis 31.10. des Jahres. Darüber hinaus ist die Straßen- / Gehwegreinigung satzungsgemäß zu erbringen, wenn kein Winterdienst erforderlich ist. Mit den vereinbarten Preisen sind abgegolten:

Lohnkosten, Einsatz von benötigten Klein- und Großgeräten, An- und Abfahrten einschließlich aller Transportkosten, die Kosten für die fachgerechte Entsorgung des anfallenden Kehrgutes, Abfall, Unrat, Gehölz, Laub, Glas (einschließlich Transportkosten), Dokumentation. Zuschläge für Sonn- / Feiertagsarbeit sind gemäß den Vorgaben bezüglich der Zeiten für die Leistungserbringung im angebotenen Preis einzukalkulieren!

Ergänzende Vorbemerkungen nur Winterdienst

Die Schnee - und Eisbeseitigung ist pro Wintersaison durchzuführen. Die Wintersaison erstreckt sich jeweils vom ersten Schneefall bzw. Überfrieren bis zum letzten Schneefall bzw. Überfrieren, im Allgemeinen jedoch vom 1. November des Jahres bis 31. März des Folgejahres. Darüber hinaus ist die zusätzliche Übernahme des Winterdienstes bei Bedarf auch außerhalb der Wintersaison durchzuführen.

Grundsätzlich zu beachten ist die Straßenreinigungssatzung der Stadt Ludwigsfelde in der jeweils gültigen Fassung.

Die zu reinigenden Flächen müssen werktags bis 6.30 Uhr, sonn- und feiertags bis 9.00 Uhr geräumt und gestreut sein. Wenn danach Schnee fällt oder Schnee- bzw. Eisglätte auftritt, ist unverzüglich, bei Bedarf auch wiederholt, zu räumen und zu streuen. Diese Pflicht endet um 20.00 Uhr.

Über die erbrachten Leistungen hat der Unternehmer einen geeigneten Leistungsnachweis zu führen. Der Leistungsnachweis ist am Tag der Leistungserbringung der Verwaltung vorzulegen, für Wochenend- und Feiertagsarbeiten am folgenden Werktag. Die zeitliche Durchführung der Leistung ist auf dem Leistungsnachweis schriftlich durch den Auftraggeber zu bestätigen. Wurde die Leistung nicht vertragsgemäß erbracht, hat der Auftragnehmer auf seine Kosten den vertragsgemäßen Zustand unverzüglich herzustellen. Am Ende eines jeden Monats sind die Leistungsnachweise zusammen mit der Rechnung dem Auftraggeber zuzuleiten.

Einsatz von Maschinen
Für die Räumarbeiten sollen grundsätzlich den jeweiligen Flächen angepasste, umweltschonende Maschinen eingesetzt werden. Sind wegen der Beschaffenheit des Geländes oder der baulichen Gegebenheiten Beschädigungen an baulichen Anlagen zu befürchten, sind Schnee und Eis mit Schneeschiebern, Schneewannen, Eisschabern, Eisstößern usw. fachgerecht zu entfernen. In der Regel sind die Parkstellflächen zu Zeiten der Schneeräumung in Benutzung. Sollten Fahrzeuge vorhanden sein, sind diese bei Maschineneinsatz so zu umfahren, dass Beschädigungen ausgeschlossen werden.

## 01 Grünlandpflege, Graureinigung, Winterdienst

### Titel 01 Grünflächen

#### Bereich 01.01 Strauchflächen

**01.01.1 Gehölzflächen mulchfreie Flächen 15.04. - 31.10.**
Pflanzflächen (Fassadenbegrünung und Hecken) 4x im Jahr in den mulchfreien, verfestigten oder verkrauteten Bereichen grubbern, schuffeln oder hacken. Hierbei ist das Wurzelwerk der Gehölze zu schonen. Angefallenes Laub ist nach dem Hacken soweit wie möglich innerhalb der Pflanzungen auszubreiten. Wildkräuter und Wildlinge sind zu entfernen. Die Hackgänge sind zwischen 15. 04. und 31.10. auszuführen. Der genaue Ausführungstermin ist mit dem Auftraggeber abzustimmen. Durch die Abdeckung mit Laub soll der Boden aufgrund der einsetzenden Verrottung mit Humus bzw. organischer Substanz versorgt und besser durchfeuchtet werden. Die Anwendung erfolgt ausschließlich nach Rücksprache bzw. Auftragserteilung durch den Auftraggeber.

Überschüssiges Schnitt- und Hackgut sowie Laub ist spätestens bis zum folgenden Wochenende fachgerecht zu entsorgen. Bei Lagerung auf öffentlichem Gelände ist vom Auftragnehmer die hierfür erforderliche Genehmigung einzuholen. Bei Lagerung auf zu der Wohnanlage gehörenden Flächen dürfen keine Pkw-Stellplätze blockiert werden. Nach Möglichkeit sind Container aufzustellen und nach Beendigung der Arbeiten unverzüglich abzufahren.

Steine mit einem Durchmesser über 3 cm sind aufzunehmen und fachgerecht zu entsorgen. Fremdstoffe (Unrat), die dem Haus- oder Gewerbemüll sowie den verwertbaren Reststoffen (Papier, Glas, Kunststoffe und Pfandartikel) zuzuordnen sind, sind grundsätzlich aufzunehmen und fachgerecht zu entsorgen.

Abgeworfenes Totholz ist sofort aufzunehmen und abzufahren. Trockene, erkrankte und beschädigte Pflanzenteile sind abzuschneiden und zu entfernen.

Angelegte Gießmulden oder Böschungen sind zu erhalten und müssen ggf. nachgearbeitet werden.

Vorhandene Traufkanten gehören zum Pflegebereich, der Spalt zwischen Hauswand und Traufkante ist vom Bewuchs freizuhalten.

Besonders in den Vorgärten, entlang der Hauszugangswege und im Bereich der Haus- und Kellereingänge darf kein überschüssiges Laub in den Anlagen verbleiben. Es ist zu entfernen und abzufahren oder in anderen Gehölzflächen ohne oder mit geringerem Laubanfall zum Mulchen einzubringen. In Abstimmung mit dem Auftraggeber kann das Mulchen auch mit zerkleinertem Gehölzschnitt durchgeführt werden.

Rank- und Kletterpflanzen sind in erforderlichen Abständen an vorh. Rankhilfen (Pergolen/Gitter/Drähte) anzubinden bzw. in Gitterpfosten und -matten einzuflechten. Diese Maßnahmen sind den Erfordernissen entsprechend zu wiederholen. Im Bereich von Fenstern oder anderer freizuhaltender Fassadenteile sind die Pflanzen zurückzuschneiden.

Pflanzen, die durch Schädlingsbefall und Krankheiten auffällig geworden sind, sind dem AG unverzüglich anzuzeigen und ggf. Lösungsvorschläge zu unterbreiten.
Behandlungen an den Pflanzen werden nach Absprache durch den AG gesondert beauftragt.

Anzubieten ist die Leistung für jeweils ein Kalenderjahr.
Menge: 3531,000 m²

**01.01.2 Gehölzflächen mulchfreie Flächen 15.04. - 31.10. (optional)**
*** Bedarfsposition ohne GB
Pflanzflächen (Fassadenbegrünung und Hecken) 7x im Jahr in den mulchfreien, verfestigten oder verkrauteten Bereichen grubbern, schuffeln oder hacken. Hierbei ist das Wurzelwerk der Gehölze zu schonen. Angefallenes Laub ist nach dem Hacken soweit wie möglich innerhalb der Pflanzungen auszubreiten. Wildkräuter und Wildlinge sind zu entfernen. Die Hackgänge sind zwischen 15. 04. und 31.10. auszuführen. Der genaue Ausführungstermin ist mit dem Auftraggeber abzustimmen. Durch die Abdeckung mit Laub soll der Boden aufgrund der einsetzenden Verrottung mit Humus bzw. organischer Substanz versorgt und besser durchfeuchtet werden. Die Anwendung erfolgt ausschließlich nach Rücksprache bzw. Auftragserteilung durch den Auftraggeber.

Überschüssiges Schnitt- und Hackgut sowie Laub sind spätestens bis zum folgenden Wochenende fachgerecht zu entsorgen. Bei Lagerung auf öffentlichem Gelände ist vom Auftragnehmer die hierfür erforderliche Genehmigung einzuholen. Bei Lagerung auf zu der Wohnanlage gehörenden Flächen dürfen keine Pkw-Stellplätze blockiert werden. Nach Möglichkeit sind Container aufzustellen und nach Beendigung der Arbeiten unverzüglich abzufahren.

Steine mit einem Durchmesser über 3 cm sind aufzunehmen und fachgerecht zu entsorgen. Fremdstoffe (Unrat), die dem Haus- oder Gewerbemüll sowie den verwertbaren Reststoffen (Papier, Glas, Kunststoffe und Pfandartikel) zuzuordnen sind, sind grundsätzlich aufzunehmen und fachgerecht zu entsorgen.

Abgeworfenes Totholz ist sofort aufzunehmen und abzufahren. Trockene, erkrankte und beschädigte Pflanzenteile sind abzuschneiden und zu entfernen.

Angelegte Gießmulden oder Böschungen sind zu erhalten und müssen ggf. nachgearbeitet werden.

Vorhandene Traufkanten gehören zum Pflegebereich, der Spalt zwischen Hauswand und Traufkante ist vom Bewuchs freizuhalten.

Besonders in den Vorgärten, entlang der Hauszugangswege und im Bereich der Haus- und Kellereingänge darf kein überschüssiges Laub in den Anlagen verbleiben. Es ist zu entfernen und abzufahren oder in anderen Gehölzflächen ohne oder mit geringerem Laubanfall zum Mulchen einzubringen. In Abstimmung mit dem Auftraggeber kann das Mulchen auch mit zerkleinertem Gehölzschnitt durchgeführt werden.

Rank- und Kletterpflanzen sind in erforderlichen Abständen an vorh. Rankhilfen (Pergolen/Gitter/Drähte) anzubinden bzw. in Gitterpfosten und -matten einzuflechten. Diese Maßnahmen sind den Erfordernissen entsprechend zu wiederholen. Im Bereich von Fenstern oder anderer freizuhaltender Fassadenteile sind die Pflanzen zurückzuschneiden.

Pflanzen, die durch Schädlingsbefall und Krankheiten auffällig geworden sind, sind dem AG unverzüglich anzuzeigen und ggf. Lösungsvorschläge zu unterbreiten.

Behandlungen an den Pflanzen werden nach Absprache durch den AG gesondert beauftragt.

Anzubieten ist die Leistung für jeweils für ein Kalenderjahr.
Menge: 3531,000 m²

**01.01.3 Gehölzflächen gemulchte Flächen**
Pflanzflächen (Beete + Strauchflächen) und Baumscheiben 4x im Jahr in den gemulchten, Bereichen schuffeln oder hacken. Hierbei ist das Wurzelwerk der Gehölze zu schonen. Angefallenes Laub ist nach dem Hacken soweit wie möglich innerhalb der Pflanzungen auszubreiten.

Wildkräuter und Wildlinge sind zu entfernen. Die Hackgänge sind zwischen 01. 04. und 31.10. auszuführen. Die genauen Ausführungstermine sind mit dem Auftraggeber abzustimmen.

Durch die Abdeckung mit Laub oder Rindenmulch soll der Boden aufgrund der einsetzenden Verrottung mit Humus bzw. organischer Substanz versorgt und besser durchfeuchtet werden. Die Anwendung erfolgt ausschließlich nach Rücksprache bzw. Auftragserteilung durch den Auftraggeber.

Überschüssiges Schnitt- und Hackgut sowie Laub ist spätestens bis zum folgenden Wochenende fachgerecht zu entsorgen. Bei Lagerung auf öffentlichem Gelände ist vom Auftragnehmer die hierfür erforderliche Genehmigung einzuholen. Bei Lagerung auf zu der Wohnanlage gehörenden Flächen dürfen keine Pkw-Stellplätze blockiert werden. Nach Möglichkeit sind Container aufzustellen und nach Beendigung der Arbeiten unverzüglich abzufahren.

Steine mit einem Durchmesser über 3 cm sind aufzunehmen und fachgerecht zu entsorgen. Fremdstoffe, die dem Haus- oder Gewerbemüll sowie den verwertbaren Reststoffen (Papier, Glas, Kunststoffe und Pfandartikel) zuzuordnen sind, sind grundsätzlich aufzunehmen und fachgerecht zu entsorgen.

Abgeworfenes Totholz ist sofort aufzunehmen und abzufahren. Trockene, erkrankte und beschädigte Pflanzenteile sind abzuschneiden und zu entfernen.

Angelegte Gießmulden oder Böschungen sind zu erhalten und müssen ggf. nachgearbeitet werden.

Vorhandene Traufkanten gehören zum Pflegebereich, der Spalt zwischen Hauswand und Traufkante ist vom Bewuchs freizuhalten.

Besonders in den Vorgärten, entlang der Hauszugangswege und im Bereich der Haus- und Kellereingänge darf kein überschüssiges Laub in den Anlagen verbleiben. Es ist zu entfernen und abzufahren oder in anderen Gehölzflächen ohne oder mit geringerem Laubanfall zum Mulchen einzubringen. In Abstimmung mit dem Auftraggeber kann das Mulchen auch mit zerkleinertem Gehölzschnitt durchgeführt werden.

Rank- und Kletterpflanzen sind in erforderlichen Abständen an vorh. Rankhilfen (Pergolen/Gitter/Drähte) anzubinden bzw. in Gitterpfosten und -matten einzuflechten. Diese Maßnahmen sind den Erfordernissen entsprechend zu wiederholen. Im Bereich von Fenstern oder anderer freizuhaltender Fassadenteile sind die Pflanzen zurückzuschneiden.

Anzubieten ist die Leistung für jeweils ein Kalenderjahr.
Menge: 20519,000 m²

**01.01.4 Gehölzschnitt - Auslichtungs-/Verjüngungsschnitt**
Die Gehölze (Strauchflächen) sind im Winter fachgerecht zu schneiden, abzusetzen oder auszulichten einschl. Abfuhr. Die Abfuhr hat spätestens bis zum folgenden Wochenende zu erfolgen. Das radikale Stutzen von Gehölzen ist nicht gestattet.

Auslichtungs-, Verjüngungs- und Rückschnitt müssen unter Rücksichtnahme auf die arteigene Wuchsform und Regenerationstätigkeit der einzelnen Gehölzarten ausgeführt werden. Bei Nichtbeachtung wird Schadenersatz verlangt. Auf die Einhaltung des Brandenburgisches Ausführungsgesetz zum Bundesnaturschutzgesetz ist unbedingt zu achten. Das bedeutet, dass der Gehölzschnitt bis Ende Februar erledigt sein muss. Insbesondere ist der Schnitt der Gehölze an Gebäuden, Keller- und Parterrefenstern, Balkonen, Wegebeleuchtungen, Zäunen, Schächten und Hydranten, Hinweisschildern und -tafeln sowie entlang der Hauszugangs- und Wirtschaftswege, der Müll-, Klopf- und Parkplätze so vorzunehmen, dass ein Nachschneiden während der Verbotszeit nicht erforderlich wird.

Jährlich sind ca. 1/3 der Gehölzflächen fachgerecht zu schneiden, abzusetzen oder auszulichten, die verbleibenden 2/3 sind fachgerecht nachzuschneiden und zu verjüngen.

Besondere Sorgfalt ist auf sämtliche in den Anlagen befindlichen Feuerwehrflächen und Feuerwehrzufahrten zu legen. Hier hat der Schnitt so zu erfolgen, dass keine Behinderungen von Rettungsfahrzeugen auftreten können und das erforderliche Lichtraumprofil gewährleistet ist.

Ist aufgrund nachlässiger, versäumter bzw. unzureichender Schnittmaßnahmen während der Verbotszeit ein Beschneiden der Bäume oder Sträucher unumgänglich, muss der Auftragnehmer die für die Durchführung erforderlichen Befreiungen gemäß der Baumschutzverordnung des Landes Brandenburg einholen bzw. hat er die für Ordnungswidrigkeiten festgesetzte Geldbuße zu tragen.

Anzubieten ist die Leistung für jeweils ein Kalenderjahr.
Menge: 20481,000 m²

**01.01.5 Gehölzschnitt - Verkehrssicherheit**
Formschnitt und Pflegeschnitt von Solitärsträuchern, Strauchflächen und Formhecken zur Erhaltung der Verkehrssicherheit sowie gewünschter Wuchsformen 2 mal jährlich, einmal im Frühjahr Mai - Juni und einmal im Herbst September - Oktober.

Wenn möglich, soll die Durchführung außerhalb der Vogelbrutzeiten erfolgen. Rückschnitt erfolgt an Wegen, Stellplätzen, Straßen und weiteren Verkehrsflächen.

In Abstimmung mit dem Auftraggeber kann zerkleinerter Gehölzschnitt als Mulchmaterial eingesetzt werden.

Das Bundesnaturschutzgesetz ist zu beachten.

Anzubieten ist die Leistung für jeweils ein Kalenderjahr.
Menge: 24918,000 m²

**01.01.6 Gehölzschnitt - Traufen**
Formschnitt und Pflegeschnitt von Traufflächen zur Erhaltung der gewünschter Wuchsformen.1 mal jährlich, einmal im Herbst September - Oktober.

Wenn möglich soll die Durchführung außerhalb der Vogelbrutzeiten erfolgen. Rückschnitt erfolgt an den als Traufen bezeichneten Flächen rund um die Gebäude.

In Abstimmung mit dem Auftraggeber kann zerkleinerter Gehölzschnitt als Mulchmaterial eingesetzt werden.

Das Bundesnaturschutzgesetz ist zu beachten.

Anzubieten ist die Leistung für jeweils ein Kalenderjahr.
Menge: 3454,000 m²

**01.01.7 Düngung (optional)**
*** Bedarfsposition ohne GB
Düngung von Solitärsträuchern, Strauchflächen und Formhecken mit einem organischen Dünger im Zuge der Auflockerung des Bodens. Der Dünger soll gleichmäßig und vollflächig ausgebracht werden. Eine leichte Einarbeitung des Düngers ist erforderlich.

Düngerrückstände auf angrenzenden Wegen oder Rasenflächen sind unverzüglich zu beseitigen.

Die Leistung wird nur nach separatem Auftrag durch den AG aktiviert.

Anzubieten ist die Leistung für jeweils eine Düngung.
Menge: 24918,000 m²

**01.01.8 Nachpflanzungen**
*** Pauschalposition
Der AN informiert 2 mal jährlich den AG, ob es Bedarf an Nachpflanzungen bei den zu pflegenden Stauden, Beeten und Gehölzen gibt.

Der AN erstellt dem AG nach gemeinsamer Absprache ein separates Angebot mit den nachzupflanzenden Pflanzsorten, einschließlich Lieferung, Pflanzung und Anwuchspflege.

Die Information und die Angebote zu Nachpflanzungen sind in folgenden Zeiträumen zu erbringen:
Zeitraum 1 - 15.03. bis 15.05.
Zeitraum 2 - 15.09. bis 15.10.

Nachpflanzungen werden nur nach separatem Auftrag durch den AG aktiviert.

Anzubieten ist die Leistung für jeweils ein Kalenderjahr.
Menge: 1,000 psch

#### Bereich 01.02 Wiesen

**01.02.1 Unterhaltungspflege Wiesenflächen**
Mähen
Die Wiesenflächen sind im Zeitraum zwischen Oktober und Dezember 1 x zu mähen.
Durchführung mit geeigneten, flächenschonenden Geräten. Jeder Pflegegang muss am Ort der Durchführung bestätigt werden.

Der Schnitt erfolgt frühestens im Oktober. Der Zeitpunkt der Mahd richtet sich nach der Blüte der Wiesenkräuter und ist mit dem Auftraggeber abzustimmen. Es kann erforderlich werden, die Wiesen in Teilbereichen zu mähen, um das Überhandnehmen einzelner störender Kräuter zu verhindern. Die Schnitthöhe darf 6 cm nicht unterschreiten und das Mähgut ist abzufahren.

Bei anhaltender Trockenheit und intensiver Sonneneinstrahlung darf nicht gemäht werden.

Im Herbst sind die Wiesenflächen vom anfallenden Laub zu befreien.

Im gesamten Jahr sind Fremdstoffe, die dem Haus- oder Gewerbemüll sowie den verwertbaren Reststoffen (Papier, Glas, Kunststoffe und Pfandartikel) zuzuordnen sind, grundsätzlich aufzunehmen und fachgerecht zu entsorgen.

Abgeworfenes Totholz ist sofort aufzunehmen und abzufahren. Die Kanten der Wiesenflächen sind wie die Rasenkanten zu behandeln (siehe Leistungstext Rasenpflege).

Arbeiten in Stammnähe sind so auszuführen, dass keine Rindenschäden entstehen. Entstehende Schäden werden durch den AG zur Behandlung beauftragt und die Kosten von Rechnungen des AN abgezogen!

Anzubieten ist die Leistung für jeweils ein Kalenderjahr.
Menge: 1582,000 m²

#### Bereich 01.03 Rasenpflege nach DIN 18917 mit Ergänzungen

**01.03.1 Rasenpflege nach DIN 18917 mit Ergänzungen**
Rasenkanten in der alten Flucht, entlang befestigter Wege, Bordsteine, Beete und befestigter Flächen 1x im Jahr im Spätsommer, ggf. wenn notwendig mit Schnur abstechen, mit Ausnahme der von Pflanzungen überdeckten Rasenkanten, abgestochene Rasenteile entfernen und fachgerecht entsorgen.

Den Rasen mit geeignetem Gerät (Sichelmäher, Aufsitzmäher, Trimmer etc.) regelmäßig vollständig mähen. Vollständig bedeutet, dass alle Flächen in einem Bereich zeitnah (1 Tag) gemäht werden und nicht nur die mit einem Aufsitzmäher befahrbaren Flächen. Besonders in Böschungsbereichen ist darauf zu achten, dass die Böschungskanten nicht beschädigt werden.

Pflegefrequenzen im Regelfall
April: alle 14 Kalendertage
Mai - Juli: alle 7 Kalendertage
August - Oktober: alle 14 Kalendertage
November - März: keine Wachstumsperiode → keine Mahd

Sollten Schäden an den Rasenflächen durch das Mähen entstehen, wird die unentgeltliche Düngung und Bewässerung bzw. eine kostenlose Neuaussaat des Rasens verlangt. Bei anhaltender Trockenheit und hochsommerlichen Temperaturen darf der Rasen nicht geschnitten werden. In Absprache mit dem AG sollen dann die Gehölze und Beetflächen bewässert werden. Siehe Position Bewässerung.

Das Mähgut ist von befestigten Flächen, wie z. Bsp. Stellplätzen, Wegen und Straßen, zu entfernen.

Das Mulchen ist gestattet, wenn es fachgerecht durchgeführt wird, d.h., wenn die abgemähten Grasteile kürzer als die Schnitthöhe (die stehenbleibende Grasnarbe) sind. Das Mähgut darf nur auf der Fläche liegen bleiben, wenn ein Verklumpen durch geeignete, flächenschonende Geräte ausgeschlossen ist. Die häufigeren Schnitte beim Mulchen gehen zu Lasten des Auftragnehmers, da die Abfuhr des Mähgutes entfällt.

Im gesamten Jahr sind Fremdstoffe, die dem Haus- oder Gewerbemüll sowie den verwertbaren Reststoffen (Papier, Glas, Kunststoffe und Pfandartikel) zuzuordnen sind, grundsätzlich vor der Rasenmahd aufzunehmen und fachgerecht zu entsorgen.

Abgeworfenes Totholz ist sofort aufzunehmen und abzufahren. Säubern der Rasenfläche von Schnittgut, herabfallenden Ästen und Laub, auch Sommerlaub, Abfuhr spätestens bis zum folgenden Wochenende.

100 % der Rasenflächen sind einmal jährlich mit organischem Langzeitdünger 5 g/m2 organischem NPK-Dünger (8 - 4-5, Oscorna Rasaflor oder gleichw.) gleichmäßig zu düngen. Ausbringung nach dem ersten (1.) Schnitt.

Nachsaat von Fehlstellen im Rasen bis zu 1 m² einmal im Jahr im Frühjahr mit einer geeigneten Rasensamenmischung. Flächen unter Baumkronen sind davon ausgenommen.

Im Bereich von Baumkronen ist besonders auf oberflächennahe Wurzeln zu achten. Die Schnitthöhen sind so anzupassen, dass keine Wurzeln angeschnitten werden. Mäharbeiten in Stammnähe sind so auszuführen, dass keine Rindenschäden entstehen. Entstehende Schäden werden durch den AG zur Behandlung beauftragt und die Kosten von Rechnungen des AN abgezogen!

Anzubieten ist die Leistung für jeweils ein Kalenderjahr.
Menge: 131390,000 m²

**01.03.2 Rasendüngung (optional)**
*** Bedarfsposition ohne GB
100 % der Rasenflächen sind nach separater Beauftragung durch den AG mit organischem Langzeitdünger 5 g/m2 oder organischem NPK-Dünger (8-4-5, Oscorna Rasaflor oder gleichw.) gleichmäßig zu düngen. Ausbringung im Herbst.

Anzubieten ist die Leistung für eine Düngung.
Menge: 131390,000 m²

**01.03.3 Rasennachsaat (optional)**
*** Bedarfsposition ohne GB
Wenn es größere Fehlstellen im Rasen gibt (> 1m²), soll ein Hinweis an den AG erfolgen. Nachsaat kann dann nach separater Beauftragung durch den AG ausgeführt werden.
Abrechnung erfolgt nach tatsächlichem Aufwand.
Keine Nachsaat in Trockenperioden.

Anzubieten ist die Leistung pro m² für eine Nachsaat.
Menge: 1,000 m²

#### Bereich 01.04 Pflanzflächen

**01.04.1 Bewässerung von Pflanzflächen komplett (optional)**
*** Pauschalposition
*** Bedarfsposition ohne GB
Bedarfsgerechte Bewässerung von folgenden Flächen: Beete, Hecken, Strauchflächen, Solitärsträuchern, Bodendeckern, Fassadenbegrünung und Neuanpflanzungen mittels Gießwagen, Standrohr bzw. anderer mobiler Systeme.

Die Bewässerung ist nur bei Bedarf frühmorgens oder abends zur Vermeidung von Verdunstungsverlusten durchzuführen. Gießmengen sind an die jeweiligen Wetterbedingungen anzupassen.

Pflanzen sind auf Schäden durch zu wenig Wasser zu überprüfen.

Pflegeintervall:
Mai - September: bei Bedarf / wetterabhängig

Auf Abruf durch den AG
Die zu bewässernde Fläche beträgt 35.357 m².
Anzubieten ist die Leistung für einmal bewässern.
Menge: 1,000 psch

**01.04.2 Bewässerung von Pflanzflächen Teilflächen Hecken, Strauchflächen, Solitärsträucher (optional)**
*** Pauschalposition
*** Bedarfsposition ohne GB
Bedarfsgerechte Bewässerung von folgenden Flächen: Hecken, Strauchflächen, Solitärsträuchern, und Neuanpflanzungen mittels Gießwagen, Standrohr bzw. anderer mobiler Systeme.

Die Bewässerung ist nur bei Bedarf frühmorgens oder abends zur Vermeidung von Verdunstungsverlusten durchzuführen. Gießmengen sind an die jeweiligen Wetterbedingungen anzupassen.

Pflanzen sind auf Schäden durch zu wenig Wasser zu überprüfen.

Pflegeintervall:
Mai - September: bei Bedarf / wetterabhängig

Auf Abruf durch den AG
Die zu bewässernde Fläche beträgt 24.918 m².
Anzubieten ist die Leistung für einmal bewässern.
Menge: 1,000 psch

**01.04.3 Bewässerung von Pflanzflächen Teilflächen Beete, Bodendecker, Fassadenbegrünung (optional)**
*** Pauschalposition
*** Bedarfsposition ohne GB
Bedarfsgerechte Bewässerung von folgenden Flächen: Beete, Bodendeckern, Fassadenbegrünung und Neuanpflanzungen mittels Gießwagen, Standrohr bzw. anderer mobiler Systeme.

Die Bewässerung ist nur bei Bedarf frühmorgens oder abends zur Vermeidung von Verdunstungsverlusten durchzuführen. Gießmengen sind an die jeweiligen Wetterbedingungen anzupassen.

Pflanzen sind auf Schäden durch zu wenig Wasser zu überprüfen.

Pflegeintervall:
Mai - September: bei Bedarf / wetterabhängig

Auf Abruf durch den AG
Die zu bewässernde Fläche beträgt 10.439 m².
Anzubieten ist die Leistung für einmal bewässern.
Menge: 1,000 psch

**01.04.4 Säuberung der Rasenflächen von Laub**
Säubern der Rasenflächen von Laub zur Vermeidung von Rasenfilz, Fäulnis und Schimmelbildung.

Anfallendes Laub wird Eigentum des AN und ist fachgerecht bei einem kommunalen oder privaten Fachentsorger zu entsorgen.

Pflegeintervall:
Oktober - November: 1 mal im Zeitraum Okt. bis Nov.

Anzubieten ist die Leistung für jeweils ein Kalenderjahr.
Menge: 131390,000 m²

**01.04.5 Wartung und Unterhaltungspflege einer extensiven Dachbegrünung**
Die Pflege hat nach den aktuellen FLL-Dachbegrünungsrichtlinien sowie der DIN 18919 zu erfolgen. Ziel ist der Erhalt einer flächendeckenden, standortgerechten Vegetation.

Da diese Arbeiten auf dem Dach stattfinden, müssen die Unfallverhütungsvorschriften (UVV) und die Nutzung vorhandener Absturzsicherungen (Anschlagpunkte oder Geländer) vom Auftragnehmer eingehalten werden.

Sichtung & Dokumentation:
Begehung der Dachfläche, Prüfung des Vegetationszustandes sowie Sichtprüfung der sichtbaren Dachanschlüsse auf mechanische Beschädigungen.

Vegetationspflege:
- Fachgerechtes Entfernen von unerwünschtem Fremdbewuchs (insb. Gehölze, Disteln, invasive Gräser, kleine Bäume).
- Entfernen von Laub- und Unratablagerungen von der Vegetationsfläche.
- Bei Bedarf: Nachsaat oder Nachpflanzung von Fehlstellen (Abrechnung nach Aufwand).

Technische Wartung:
- Reinigen der Kontrollschächte und Dachabläufe.
- Freihalten der Kiesfang- und Randstreifen von Bewuchs.
- Säuberung von Entwässerungsrinnen und Kiesstreifen.

Entsorgung:
- Sämtliches anfallendes Schnittgut, Unkraut und Unrat sind vom Dach abzutransportieren und fachgerecht zu entsorgen.

Pflegeintervall:
September - November: 1 mal pro Jahr

Anzubieten ist die Leistung für jeweils ein Kalenderjahr.
Menge: 2857,000 m²

### Titel 02 Graureinigung

#### Bereich 02.01 Verkehrsflächen

**02.01.1 Regelmäßige Reinigung von Verkehrsflächen**
Sichtkontrolle hinsichtlich des Zustandes der Flächen und soweit erforderlich Säubern und Kehren der Gehweg-, Straßen- und Verkehrsflächen gemäß geltender Satzung und Flächen gemäß Flächenverzeichnis.

Die Flächen sind von Splitt, Papier, Abfall, Gehölz, Laub, Glas und groben Schmutz zu säubern. Bewuchs wie z. Bsp. Gras, Wildkraut, Samenaufwuchs etc. ist zu beseitigen, Wildkraut zwischen Pflastersteinen, in Randbereichen und Mauersockeln ist zu beseitigen. Hierbei sind thermische oder mechanische Verfahren zu bevorzugen; chemische Verfahren nur nach Genehmigung durch den AG. Regelmäßige Kontrolle der Sinkkästen / Sickerschächte im Leistungsbereich und soweit erforderlich Aufnehmen und Leeren der Auffangeimer, Reinigen der offenen und geschlossenen Regenrinnen und Durchlässe in Bordanlagen zur sicheren Ableitung von Regenwasser.

Sichtkontrolle der Flächen hinsichtlich des Laubabfalls und soweit erforderlich Laubaufnahme. Anfallendes Abfallmaterial geht in das Eigentum des Auftragnehmers über und ist vom Auftragnehmer ordnungsgemäß und fachgerecht zu entsorgen.

Intervall: (parallel zur Rasenmahd)

Anzubieten ist die Leistung für jeweils ein Kalenderjahr.
Menge: 50646,000 m²

**02.01.2 Regelmäßige Reinigung von wassergebundenen Flächen**
Pflege und Unterhaltung wassergebundener Flächen (z. B. Wege und Platzflächen) innerhalb der Liegenschaften des Auftraggebers.
Ziel der Leistung ist der Erhalt der Verkehrssicherheit sowie eines ordentlichen und gepflegten Erscheinungsbildes.
Leistungsumfang
- Sichtkontrolle der wassergebundenen Flächen
- Manuelles Entfernen von losem Unrat und Grobschmutz
- Schonende Laubbeseitigung in Handarbeit (z. B. Harke, Laubgreifer)
- Erhalt des vorhandenen Oberflächenprofils
Nicht Bestandteil der Leistung
- Einsatz von Kehrmaschinen, Bürstmaschinen oder Laubbläsern
- Nassreinigung oder Einsatz von Wasser
- Abtrag oder Ausspülung der Deckschicht
- Grundhafte Instandsetzung, Profilierung oder Neuaufbau der Fläche
Ausführungsbedingungen
- Die Arbeiten sind so auszuführen, dass die wassergebundene Deckschicht nicht beschädigt oder abgetragen wird.
- Schäden, die durch unsachgemäße Ausführung entstehen, gehen zu Lasten des Auftragnehmers.
Intervall
- 2 Pflegegänge pro Jahr
  - 1× im April/Mai
  - 1× im Oktober/November
Menge: 4891,000 m²

#### Bereich 02.02 Stellplätze

**02.02.1 Regelmäßige Reinigung von Stellplatzflächen**
Sichtkontrolle hinsichtlich des Zustandes der Flächen und soweit erforderlich Säubern und Kehren der Stellplatzflächen gemäß geltender Satzung und Flächen gemäß Flächenverzeichnis. Die Flächen sind von Splitt, Papier, Abfall, Gehölz, Laub, Glas und groben Schmutz zu säubern. Bewuchs wie z. Bsp. Gras, Wildkraut, Samenaufwuchs etc. ist zu beseitigen. Wildkraut zwischen Pflastersteinen ist zu beseitigen.

Regelmäßige Kontrolle im Leistungsbereich und soweit erforderlich Aufnehmen und Leeren der Auffangeimer, Säubern der offenen und geschlossenen Regenrinnen und Durchlässe in Bordanlagen zur sicheren Ableitung von Regenwasser.

Sichtkontrolle der Flächen hinsichtlich des Laubabfalls und soweit erforderlich Laubaufnahme. Anfallendes Abfallmaterial geht in das Eigentum des Auftragnehmers über und ist vom Auftragnehmer ordnungsgemäß und fachgerecht zu entsorgen.
Ausgekehrte Sickerfugen sind mit Naturbruch-Splitt der Körnung 2/5 mm bis zur Pflasteroberkante aufzufüllen.

Intervall: (parallel zur Rasenmahd)
April: alle 14 Kalendertage
Mai - Juli: alle 7 Kalendertage
August - Oktober: alle 14 Kalendertage

Anzubieten ist die Leistung für jeweils ein Kalenderjahr.
Menge: 17078,000 m²

**02.02.2 Intensive Reinigung von Stellplatzflächen**
Sichtkontrolle hinsichtlich des Zustandes der Flächen und soweit erforderlich Säubern und Kehren der Stellplatzflächen gemäß Flächenverzeichnis. Die Flächen sind von Splitt, Papier, Abfall, Gehölz, Laub, Glas und groben Schmutz zu säubern. Bewuchs wie z. Bsp. Gras, Wildkraut, Samenaufwuchs etc. ist zu beseitigen. Wildkraut zwischen Pflastersteinen ist zu beseitigen.

Kontrolle der Sinkkästen / Sickerschächte im Leistungsbereich und soweit erforderlich Aufnehmen und Leeren.

Aufnehmen und Leeren der Auffangeimer, Säubern der offenen und geschlossenen Regenrinnen und Durchlässe in Bordanlagen zur sicheren Ableitung von Regenwasser.

Sichtkontrolle der Flächen hinsichtlich des Laubabfalls und soweit erforderlich Laubaufnahme. Anfallendes Abfallmaterial geht in das Eigentum des Auftragnehmers über und ist vom Auftragnehmer ordnungsgemäß und fachgerecht zu entsorgen.

Ausgekehrte Sickerfugen sind mit Naturbruch-Splitt der Körnung 2/5 mm bis zur Pflasteroberkante aufzufüllen.

Beseitigung von Öl- und Kraftstoffspuren (mit Bindemittel).

Dienstfahrzeuge haben Zufahrten und Feuerwehrzufahrten während der Reinigungsarbeiten freizuhalten.

Die Stellflächen sind für die Dauer der Arbeiten von den Mietern nicht nutzbar und müssen vorher von diesen beräumt werden. Notwendige Beschilderung ist durch den Dienstleister mind. 7 Kalendertage vorher aufzustellen. Die maximale Dauer für die Durchführung der Reinigungsarbeiten beträgt je Stellplatzfläche 1 Werktag.

Der AN liefert eine grobe Terminplanung für sämtliche Stellplatzflächen bis zum 31.01. des jeweiligen Jahres.

Der AN informiert den AG einen Monat vor Umsetzung zur Terminplanung der großen PPL-Reinigung und konkreten Stellplatzanlagen.

Intervall:
1 mal jährlich

Anzubieten ist die Leistung für jeweils ein Kalenderjahr.
Menge: 17078,000 m²

#### Bereich 02.03 Spielplätze

**02.03.1 Intensive Reinigung von Spielplatzflächen**
Beseitigung von Glasscherben, Papier, Abfällen, Verpackungen  u.a.m.

Durchharken der Sandspielanlage.

Entfernen von Laub sowie von Verunreinigungen Leeren der Abfalleimer.

Anfallender Abfall wird Eigentum des AN und ist fachgerecht zu entsorgen.

Intervall:
14-tägig

Anzubieten ist die Leistung für jeweils ein Kalenderjahr.

Die Menge setzt sich zusammen aus: 1.285 m² Fallschutzflächen und 75 m² Spielsand.
Menge: 1360,000 m²

#### Bereich 02.04 Müllplatzflächen

**02.04.1 Intensive Reinigung von Müllplatzflächen, bis 100 m² (optional)**
*** Pauschalposition
*** Bedarfsposition ohne GB
Freiräumen der Müllplatzflächen von Müllbehältern sowie wieder Aufstellen der Müllbehälter nach der Reinigung.

Beseitigung von Glasscherben, Papier, Abfällen, auch organischen, Verpackungen u.a.m., entfernen von Laub. Anfallender Abfall wird Eigentum des AN und ist fachgerecht zu entsorgen.

Reinigung von Müllplatzflächen incl. Böden, Einfassungen und ggf. Umzäunung, Abspülen bzw. Nassreinigung der Bodenbeläge mittels Hochdruckreiniger.

Durchführung: einmalig nach Auftrag durch den AG.

Anzubieten ist die Leistung jeweils für einen Einsatz.
Menge: 1,000 psch

**02.04.2 Intensive Reinigung von Müllplatzflächen, 101 - 300 m² (optional)**
*** Pauschalposition
*** Bedarfsposition ohne GB
Freiräumen der Müllplatzflächen von Müllbehältern sowie wieder Aufstellen der Müllbehälter nach der Reinigung.

Beseitigung von Glasscherben, Papier, Abfällen, auch organischen, Verpackungen u.a.m., entfernen von Laub. Anfallender Abfall wird Eigentum des AN und ist fachgerecht zu entsorgen.

Reinigung von Müllplatzflächen incl. Böden, Einfassungen und ggf. Umzäunung, Abspülen bzw. Nassreinigung der Bodenbeläge mittels Hochdruckreiniger.

Durchführung: einmalig nach Auftrag durch den AG.

Anzubieten ist die Leistung jeweils für einen Einsatz.
Menge: 1,000 psch

**02.04.3 Intensive Reinigung von Müllplatzflächen, 301 - 500 m² (optional)**
*** Pauschalposition
*** Bedarfsposition ohne GB
Freiräumen der Müllplatzflächen von Müllbehältern sowie wieder Aufstellen der Müllbehälter nach der Reinigung.

Beseitigung von Glasscherben, Papier, Abfällen, auch organischen, Verpackungen u.a.m., entfernen von Laub. Anfallender Abfall wird Eigentum des AN und ist fachgerecht zu entsorgen.

Reinigung von Müllplatzflächen incl. Böden, Einfassungen und ggf. Umzäunung, Abspülen bzw. Nassreinigung der Bodenbeläge mittels Hochdruckreiniger.

Durchführung: einmalig nach Auftrag durch den AG.

Anzubieten ist die Leistung jeweils für einen Einsatz
Menge: 1,000 psch

**02.04.4 Intensive Reinigung von Müllplatzflächen, > 500 m² (optional)**
*** Pauschalposition
*** Bedarfsposition ohne GB
Freiräumen der Müllplatzflächen von Müllbehältern sowie wieder Aufstellen der Müllbehälter nach der Reinigung.

Beseitigung von Glasscherben, Papier, Abfällen, auch organischen, Verpackungen u.a.m., entfernen von Laub. Anfallender Abfall wird Eigentum des AN und ist fachgerecht zu entsorgen.

Reinigung von Müllplatzflächen incl. Böden, Einfassungen und ggf. Umzäunung, Abspülen bzw. Nassreinigung der Bodenbeläge mittels Hochdruckreiniger.

Durchführung: einmalig nach Auftrag durch den AG.

Anzubieten ist die Leistung jeweils für einen Einsatz.

Menge maximal 1.623 m2
Menge: 1,000 psch

### Titel 03 Winterdienst

#### Bereich 03.01 Winterdienst

**03.01.1 Schnee-/Eisräumung - 1 m Räumbreite**
Räumen von Schnee und Eis auf sämtlichen Flächen gemäß Flächenaufstellung / Flächenverzeichnis und der besonderen Erfordernisse am Erfüllungsort (z. Bsp. Wege im Gelände, Gehwege, Hofflächen, Straßenflächen, Tiefgarageneinfahrten, Eingangsbereiche vor Gebäuden, Behinderteneingänge).

Streuen
Aufbringen von auftauenden oder abstumpfenden Streustoffen auf die Verkehrsflächen zur Bekämpfung der Winterglätte (auch bei Glättebildung ohne Schnee). Die Verwendung von auftauenden Streumitteln ist insoweit zulässig, als dass zur Gewährleistung der Verkehrssicherheit hinreichend geboten ist.

Streugutentfernung
Entfernen des Streugutes von den Flächen gemäß Flächenverzeichnis, innerhalb der ersten zwei Wochen nach Ende der Wintersaison.
Abtransport Streugut / Eis / Schnee.
Wegbringen des Streugutes/ Eis / Schnees vom Erfüllungsort und fachgerechte ggf. gebührenpflichtige Entsorgung desgleichen.

Flächenabgrenzung
Nach Ablauf des ersten Vertragsjahressind durch den Auftragnehmer die Flächen in m² zu benennen, auf denen die Schnee- und Eisbeseitigung manuell bzw. maschinell durchgeführt wurde.

Anzubieten ist die Leistung für jeweils ein Kalenderjahr.
Menge: 9009,000 m²

**03.01.2 Schnee-/Eisräumung - maschinell (Flächen)**
Räumen von Schnee und Eis auf sämtlichen Flächen gemäß Flächenaufstellung / Flächenverzeichnis und der besonderen Erfordernisse am Erfüllungsort (z. Bsp. Wege im Gelände, öffentliche Gehwege, Hofflächen, Straßenflächen, Tiefgarageneinfahrten, Eingangsbereiche vor Gebäuden, Behinderteneingänge, Parkplatzzuwegung, Fußwege und Einfahrten).

Streuen
Aufbringen von auftauenden oder abstumpfenden Streustoffen auf die Verkehrsflächen zur Bekämpfung der Winterglätte (auch bei Glättebildung ohne Schnee). Die Verwendung von auftauenden Streumitteln ist insoweit zulässig, als dass zur Gewährleistung der Verkehrssicherheit hinreichend geboten ist.

Streugutentfernung
Entfernen des Streugutes von den Flächen gemäß Flächenverzeichnis, innerhalb der ersten zwei Wochen nach Ende der Wintersaison.

Abtransport Streugut / Eis / Schnee
Wegbringen des Streugutes/ Eis / Schnees vom Erfüllungsort und fachgerechte ggf. gebührenpflichtige Entsorgung desgleichen.

Anzubieten ist die Leistung für jeweils ein Kalenderjahr.
Menge: 40169,000 m²

### Titel 04 Dokumentation Flächenmanagement

#### Bereich 04.01 Dokumentation Flächenmanagement

**04.01.1 Dokumentation Flächenmanagement**
*** Pauschalposition
Zur Dokumentation der ausgeschriebenen Leistungen ist ein digitales Flächenmanagementsystem zu nutzen.

Der Auftragnehmer stellt hierfür ein Datenbank- bzw. Flächenmanagementsystem inklusive Serverbetrieb bereit. Der Auftragnehmer stellt sicher, dass die Daten durch eine technische Störung nicht verloren gehen oder gelöscht werden. Des Weiteren sind die Daten in einem redundanten System vorzuhalten.

Der Auftraggeber muss über ein übersichtliches Dashboard jederzeit Einblick in den aktuellen Leistungsstand der Bereiche Grünflächenpflege, Graureinigung und Winterdienst erhalten.
Es muss nachvollziehbar sein, wann welche Flächen in welchem Umfang bearbeitet wurden.

Die Einrichtung der Nutzer sowie die Vergabe und Anpassung der Zugriffsrechte erfolgt durch den Auftragnehmer nach Vorgabe des Auftraggebers. Alle vom Auftraggeber benannten Nutzer sind durch den Auftragnehmer in die Nutzung des Systems einzuweisen.

Das Flächenmanagement muss nach den Vorgaben des Auftraggebers in Bereiche aufgeteilt werden, die unterschiedliche Wirtschaftseinheiten beinhalten. Die Abrechnung von Leistungen erfolgt nach den definierten Bereichen im Flächenmanagement.

Das Flächenmanagement muss für unterschiedliche Nutzer verschiedene Rechte ermöglichen (Teilansicht, Kompletteinsicht, Administrator etc.). Die Einrichtung und Rechteverwaltung ist durch den Auftragnehmer nach Wunsch des Auftraggebers einzurichten und bei Bedarf anzupassen.

Sämtliche Nutzer des Auftraggebers, die das Flächenmanagement nutzen sollen, sind in das Flächenmanagement-Tool einzuweisen.

Anzubieten ist die Leistung für jeweils ein Kalenderjahr.
Menge: 1,000 psch
